# Wohnhaus Friedensstrasse/ Lebenshilfe (Wohnen Am Weinberg)
Angebotsaufforderung (GAEB DA XML 3.3, DA83)
Projekt: 15_2023
Währung: EUR
Bieterkommentare zugelassen: nein
Auftraggeber: Lebenshilfe Harzkreis-Quedllinburg gGmbH, Quedlinburger Strasse 2, 06502 Thale / OT Weddersleben, Telefon 03946 9810-0, E-Mail info@lebenshilfe-hz-qlb.de; DV-Nummer: 8
Erstellt mit: COSOBA-AVA-SYSTEM V8/ GXML Toolbox V3.3 R20230503, AVA.relax, 16.01.2026

## 8 Estrich
Datum: 15.01.2025

### Gewerk 008 Zementestrich

DIN 276-08: 324

*Hinweis: Vorbemerkungen*
Vorbemerkungen

Bauvorhaben:
Neubau: Wohnen am Weinberg, Friedensstrasse 4, 06502 Thale/ OT Weddersleben

Leistung:
Estricharbeiten

Leistungszeitraum, gesamt:
März 2025 bis Juli 2026, 17 Monate

Leistungszeitraum, Estrich:
April 2026, 2 Wochen

Hinweis:
Der Bauherr behält sich vor Teilleistungen nicht abzurufen und Leistungszeiträume zu ändern.

Ausführungshinweis:
Temporäre Sicherungsmassnahmen, Absteifungen sind einzukalkulieren, sie sind Leistungsbestandteil und werden nicht nochmals explizit abgefragt.

Bauseits werden keine Hebezeuge zur Verfügung gestellt.

Es wird darauf hingewiesen, dass entsprechend DIN 18299, Punkt 4. Baustelleneinrichtungen Nebenleistungen des AN sind.

Ausführungsgrundlagen:
DIN 18299Allgemeine Regelungen für Bauarbeiten jeder Art
DIN 18353Estricharbeiten
-------------------------------------------------------------------------------------------------------------

Vertragsgrundlagen: VOB/B + C in aktueller Fassung

#### Titel 008.01 Zementestrich für Fussbodenheizung, Erd- und Obergeschoss, Wohnen

DIN 276-08: 324

**008.01.001 Reinigung des Untergrundes**
Reinigung des Untergrundes

Reinigung des Untergrundes über die Nebenleistungen nach DIN 18353 hinaus, von groben Verschmutzungen jeglicher Art.
Menge: 374,000 m²
DIN 276-08: 324

**008.01.002 Wärmedämmschicht, Installationsebene, EPS, WLG 035, 210 mm, EG**
Wärmedämmschicht, Installationsebene, EPS DEO, WLG 035, 200 mm, EG
Wärmedämmschicht für Fussboden aus PS-Hartschaum als Installationsebene, EPS DIN EN 13163, DEO dh - hohe Druckbelastbarkeit,  Dicke 200 mm, zweilagige Ausführung
geringe Zusammendrückbarkeit für erhöhte lotrechte Nutzlasten,  Einzellasten bis 2kN, Flächenlasten bis 3kN/m²
Wärmeleitgruppe 0,034 W/(m²K)
Auf den Bodenplatten verlegte Leitungen, Kabelführungen sind in der Dämmung auszusparen und die Hohlräume sind fachgerecht mit Schüttungen zu verfüllen. Füllung als Schüttung aus Perliten, Körnung bis 4 mm, Schütthöhe im Mittel bis 80 mm.
Menge: 213,000 m²
DIN 276-08: 324

**008.01.003 gebundene, dauerelastische Schüttung, 100 mm**
gebundene, dauerelastische Schüttung, 100 mm

Liefern und fachgerechtes Einbauen einer gebundenen, dauerelastischen Schüttung als Dämm‑ und Schallschutzschicht auf bestehender Holzbalkendecke.
Die Schüttung muss dauerhaft elastisch, setzungssicher, nicht rieselfähig und für Holzbalkendecken geeignet sein.
Einbau gemäß Herstellervorgaben und DIN 18560.

1. Materialanforderungen
Gebundene, dauerelastische Schüttung auf Basis mineralischer oder organischer Leichtzuschläge
Dauerhaft elastisch, formstabil, nicht kapillar leitend
Trockenschüttdichte gemäß Hersteller
Wärmeleitfähigkeit und Trittschallverbesserungsmaß gemäß Systemanforderung

Schichtdicke:  80 mm
Gewicht:>120kg/m²

2. Untergrundvorbereitung
Reinigung der Holzbalkendecke
Schließen kleiner Fehlstellen
Einbau einer geeigneten Trenn‑ bzw. Rieselschutzlage (z. B. Baupapier, Rieselschutzbahn)

3. Einbau der Schüttung
Gleichmäßiges Einbringen der Schüttung
Abziehen auf die erforderliche Höhe
Leichtes Verdichten gemäß Hersteller
Sicherstellen einer ebenen, tragfähigen Oberfläche für den Estrichaufbau
Ausbildung von Randbereichen und Anschlüssen

4. Nebenleistungen
Zuschneiden und Einpassen der Randstreifen
Schutz der eingebrachten Schüttung bis zur Weiterarbeit
Entsorgung von Verpackungsmaterialien

5. Normen & Vorgaben
DIN 18560 (Estriche im Bauwesen)
DIN 4109 (Schallschutz)
Herstellervorgaben des Schüttsystems

Einheit: m²
Abrechnung: nach tatsächlich eingebauter Fläche

Erzeugnis: '............................................' (vom Bieter auszufüllen)
Menge: 165,000 m²
DIN 276-08: 324

**008.01.004 Randdämmstreifen, PE-Schaum**
Randdämmstreifen, PE-Schaum

Randdämmstreifen aus PE-Schaum, Dicke 10mm, Höhe bis 150 mm liefern und fachgerecht einbauen.
Menge: 362,000 m
DIN 276-08: 324

**008.01.005 Füllung, Schüttung, gebunden, bis 60 mm**
Füllung mit gebundener Schüttung
Schütthöhe im Mittel bis 60 mm
Auf den Bodenplatten verlegte Leitungen, Kabelführungen sind in der Dämmung auszusparen und die Hohlräume sind fachgerecht mit gebundener Schüttungen zu verfüllen und zum Ausgleich von Bodenunebenheiten.
Menge: 22,000 m²
DIN 276-08: 324

**008.01.006 PE-Folie 0,2 mm**
1 Lage PE-Folie 0,2 mm stark liefern und als Abdeckung der verlegten Dämmung mit der erforderlichen Überlappung von 10 cm verlegen
Menge: 374,000 m²
DIN 276-08: 324

**008.01.007 Zementestrich 65 mm, CT-C30-F4, Nasszellen**
Zementestrich 65 mm, CT-C30-F4, Nasszellen

Zementestrich als Heizestrich auf bauseitiger Dämmung
Ausführung mit Kunststoff-Faserbewehrung
Biegezugfestigkeit F4
Estrichdicke 65 mm, höhengerecht aufziehen, verdichten
und zur Aufnahme eines Oberbelages aus Fliesen maschinell glätten. Das Einschneiden der evtl. erforderlichen Scheinfugen ist im Einheitspreis enthalten.

Nasszellen
Menge: 55,000 m²
DIN 276-08: 324

**008.01.008 Zementestrich 70 mm, CT-C30-F4, Wohnraum**
Zementestrich 70 mm, CT-C30-F4, Wohnraum

Zementestrich als Heizestrich auf bauseitiger Dämmung
Ausführung mit Kunststoff-Faserbewehrung
Biegezugfestigkeit F4
Estrichdicke 70 mm, höhengerecht aufziehen, verdichten
und zur Aufnahme eines Oberbelages aus Linoleum maschinell glätten. Das Einschneiden der evtl. erforderlichen Scheinfugen ist im Einheitspreis enthalten.

Wohnräume
Menge: 320,000 m²
DIN 276-08: 324

**008.01.009 Zulage für Zementestrich wie vor, jedoch Biegezugfestigkeit F5**
Zulage für Zementestrich wie vor, jedoch Biegezugfestigkeit F5
Ausführung in Trockenraum, Werkstatt und Hausanschlussraum auf Anforderung durch den AG.
Menge: 55,000 m²
DIN 276-08: 324

**008.01.010 Zulage Gefällestrich**
Zulage Gefällestrich

Zulage für die Ausführung Gefälleestrich im Bereich der Duschrinne/ Bodeneinläufe.
Menge: 24,000 m²
DIN 276-08: 324

**008.01.011 Bewegungsfugen ausbilden**
Bewegungsfugen
Bewegungsfuge in vorbeschriebenem Estrich ausbilden, Füllstoff elastische Fugendichtungsmasse, beständig gegen Säuren, Fugenunterfüllung und Fugenvorbehandlung nach Vorschrift des Füllstoffherstellers.
Fugenprofil aus Aluminium,
Fugenbreite: ca. 10 mm.
Fugentiefe:  ca. 60/70 mm.
Menge: 43,000 m
DIN 276-08: 324

**008.01.012 Abstellen des Estrichs im Bereich von Duschtassen**
Abstellen des Estrichs im Bereich von Duschtassen für die
spätere Verlegung der Fliesen in Neigung
Erzeugen eine Höhensprungs
geringere Dämmstärkenausbildung
FB 4

Abrechnung je  m  Kante Höhensprung
Menge: 32,000 m
DIN 276-08: 324

**008.01.013 Abstellen Bodeneinlaufrinne Duschen**
Abstellen der Freiräume für Bodeneinlaufrinnen
2 Stck.
diese Arbeit ist zusammen mit dem Haustechniker auszuführen

Abrechnung je m Rinne
Menge: 2,000 m
DIN 276-08: 324

**008.01.014 Zulage Anarbeitung an Bodeneinlaufrinne**
Zulage Anarbeitung an Bodeneinlaufrinne

Zulage für Anarbeiten Estrich an Bodeneinlaufrinnen
Anarbeiten und Grundleitung und höhenmässige Anpassung.
Ausführung Estrich im Gefälle zur Rinne (sep. Position)

Abrechnung je m Rinne
Menge: 2,000 m
DIN 276-08: 324

**008.01.015 Zulage für Anarbeiten Estrich an Bodeneinlaufe**
Zulage Anarbeitung an Punkt-Bodeneinläufe

Zulage für Anarbeiten Estrich an Bodeneinlaufe
Anarbeiten und Grundleitung und höhenmässige Anpassung.
Ausführung Estrich im Gefälle

Abrechnung je Stück Bodeneinlauf
Menge: 9,000 Stck
DIN 276-08: 324

#### Titel 008.02 Zementestrich Kellergeschoss, Technikräume

DIN 276-08: 324

**008.02.001 Reinigung des Untergrundes**
Reinigung des Untergrundes über die Nebenleistungen nach DIN 18353 hinaus, von groben Verschmutzungen jeglicher Art.
Menge: 24,000 m²
DIN 276-08: 324

**008.02.002 Wärmedämmschicht, Installationsebene, EPS, WLG 035, 100 mm**
Wärmedämmschicht, Installationsebene, EPS, WLG 035, 100 mm
Wärmedämmschicht für Fussboden aus PS-Hartschaum als Installationsebene, EPS DIN EN 13163, DEO dh - hohe Druckbelastbarkeit,  Dicke 100 mm, zweilagige Ausführung
geringe Zusammendrückbarkeit für erhöhte lotrechte Nutzlasten,  Einzellasten bis 2kN, Flächenlasten bis 3kN/m²
Wärmeleitgruppe 0,034 W/(m²K)
Auf den Bodenplatten verlegte Leitungen, Kabelführungen sind in der Dämmung auszusparen und die Hohlräume sind fachgerecht mit Schüttungen zu verfüllen. Füllung als Schüttung aus Perliten, Körnung bis 4 mm, Schütthöhe im Mittel bis 60 mm.
Menge: 24,000 m²
DIN 276-08: 324

**008.02.003 Randdämmstreifen, PE-Schaum**
Randdämmstreifen aus PE-Schaum, Dicke 10 mm, Höhe bis 150 mm liefern und fachgerecht einbauen.
Menge: 29,000 m
DIN 276-08: 324

**008.02.004 Füllung, Schüttung, gebunden, bis 60 mm**
Füllung mit gebundener Schüttung
Schütthöhe im Mittel bis 50 mm
Auf den Bodenplatten verlegte Leitungen, Kabelführungen sind in der Dämmung auszusparen und die Hohlräume sind fachgerecht mit gebundener Schüttungen zu verfüllen und zum Ausgleich von Bodenunebenheiten.
Menge: 5,000 m²
DIN 276-08: 324

**008.02.005 PE-Folie 0,2 mm**
1 Lage PE-Folie 0,2 mm stark liefern und als Abdeckung der verlegten Dämmung mit der erforderlichen Überlappung von 10 cm verlegen
Menge: 24,000 m²
DIN 276-08: 324

**008.02.006 Zementestrich 60 mm, CT-C30-F5,**
Zementestrich 60 mm, CT-C30-F5,
Zementestrich auf bauseitiger Dämmung
Ausführung mit Kunststoff-Faserbewehrung
Biegezugfestigkeit F5
Estrichdicke 60 mm, höhengerecht aufziehen, verdichten
und maschinell glätten.
Menge: 24,000 m²
DIN 276-08: 324

#### Titel 008.03 Sonstiges

DIN 276-08: 324

**008.03.001 Faserbewehrung bei Fliesenbelägen**
Faserbewehrung liefern und einbauen bei Oberbelag Fliesen.
Ausführung nur auf Anforderung/ Anweisung durch den Auftraggeber.
Menge: 55,000 m²
DIN 276-08: 324

**008.03.002 Zulage Mehrstärken, je 10 mm/ m², C 30-F4**
Zulage für Mehrstärke Estrich C 30-F4 liefern und einbringen. je 10mm/m²
Menge: 187,000 m²
DIN 276-08: 324

**008.03.003 Dehnstreifen in Türen**
Dehnstreifen für Türen liefern und fachgerecht einbauen.
Menge: 21,000 m
DIN 276-08: 324

**008.03.004 Trennprofil**
Trennprofil
Trennprofil liefern und fachgerecht einbauen.
Menge: 8,000 m
DIN 276-08: 324

**008.03.005 CM-Messung**
CM-Messung

Lieferung und Einbau CM-Messpunkte
Menge: 7,000 Stck
DIN 276-08: 324
